# Kreis Heinsberg_Kita Taubenkamp_Wassenberg
Leistungsbeschreibung (GAEB 90, DA81)
DV-Nummer: 0
Währung: EUR
Auftraggeber: Kreis Heinsberg, Valkenburger Straße 45, 52525 Heinsberg,

## Malerarbeiten
Datum: 13.05.26

*Hinweis*
Der Kreis Heinsberg beabsichtigt in 41849 Wassenberg,
Am Taubenkamp, eine 6-Gruppen-Kindertagesstätte zu
errichten.

Baugrundstück
Das Baugrundstück wurde bisher als Ackerfläche genutzt
und liegt derzeit brach.

ACHTUNG: Im Erdreich des Grundstücks befindet sich ein
Baudenkmal. Genaue Angaben sind dem Bodengutachten zu
entnehmen.
Alle Eingriffe in den Boden sind vorab mit der
Bauleitung und Bodengutachter abzustimmen.

Gebäudeeckdaten:

Geschosse:  1.Geschoss mit Satteldach

Umbauter Raum: 7.450m³
Brutto-Grundflächen: 1.249m²
Netto-Grundfläche: 1.102m²

Bauart:

Gründung  Stahlbetonbodenplatte auf Kiespolster
Tragende Bauteile Stahlbetonstützen und Wände
  (aussteifend)
Decke  Stahlbetondecke als Scheibe
Satteldach  Holzkonstruktion, Stahlprofileindeckung
Flachdächer  Dämmung Abdichtung Gründach
Aussenwände  vorgefertigte Holzrahmenbauwände
Innenwände  Montagewände
Fassade:  Holzlamellen
Außenfenster  Kunststoffprofile
Außentüren  Aluminiumprofile

Energetischer Standard:

Effizienzhaus 40, Stand 2025

Nachhaltigkeitszertifizierungen

Es wird eine Ökobilanzierung nach Standard
"Qualitätssiegel Nachhaltiges Gebäude" QNG des Bundes
durchgeführt. Die hierfür benötigten Materialkennwerte
müssen vom Auftragnehmer bereitgestellt werden.

*Hinweis*
Baubeginn Malerarbeiten geplant: 13.08.2026
Baufertigstellung: 18.02.2027

### Titel 01 Wände / Decken

**01.1 Spachtelung, Betonflächen**
Ganzflächiges Spachteln und Schleifen von Wand- und
Deckenflächen, als Untergrundvorbereitung für
Neubeschichtung.

Untergrund:  Ortbeton
Qualität: Q3
Arbeitshöhe: bis 350cm
Menge: 150,000 m²
Zuordnung: 345

**01.2 Malervlies Wände**
Malervlies, auf Stoß tapeziert, an Wänden.
Einschließlich Grundierung.

Untergrund: Gipsputz / GK-Platten / Beton gespachtelt
Qualitätsstufe Q3 (durch Trockenbauer)
Menge: 2540,000 m²
Zuordnung: 345

**01.3 Grundierung, Wände / Decken, Dispersions-Silikatfarbe, innen, altweiß**
Grundierung für nachfolgende Beschichtung im Innen
bereich. Lösemittel- und weichmacherfrei,
diffusionsoffen.

Bereich Innen
Bauteil Wände / Decken
Untergrund Malervlies auf GK-Platten

folgende Beschichtung Dispersions-Silikatfarbe
Arbeitshöhe bis 350cm
Menge: 2400,000 m²
Zuordnung: 345

**01.4 Erstbeschichtung, Wände / Decken, Dispersions-Silikatfarbe, innen, altweiß**
Erstbeschichtung im Innenbereich. Lösemittel- und
weichmacherfrei, diffusionsoffen.

Bereich Innen
Bauteil Wände / Decken
Untergrund Malervlies auf GK-Platten

Beschichtung Dispersions-Silikatfarbe
Glanzgrad stumpfmatt
Nassabrieb Klasse 2
Deckvermögen Klasse 1
Arbeitshöhe bis 350cm
Farbe altweiß
Menge: 2400,000 m²
Zuordnung: 345

**01.5 Malervlies, Leibung**
Malervlies, auf Stoß tapeziert, an Leibungen bis 30cm.
Einschließlich Grundierung.

Untergrund: Gipsputz / GK-Platten / Beton gespachtelt
Qualitätsstufe Q3 (durch Trockenbauer)
Menge: 360,000 m
Zuordnung: 345

**01.6 Grundierung, Leibungen, Dispersions-Silikatfarbe, innen, altweiß**
Grundierung für nachfolgende Beschichtung im Innen
bereich. Lösemittel- und weichmacherfrei,
diffusionsoffen.

Bereich Innen
Bauteil Leibungen <30cm
Untergrund Malervlies auf GK-Platten

folgende Beschichtung Dispersions-Silikatfarbe
Arbeitshöhe bis 350cm
Menge: 360,000 m
Zuordnung: 345

**01.7 Erstbeschichtung, Leibungen, Dispersions-Silikatfarbe, innen, altweiß**
Erstbeschichtung im Innenbereich, lösemittel- und
weichmacherfrei, diffusionsoffen.

Bereich Innen
Bauteil Leibungen <30cm
Untergrund Malervlies auf GK-Platten

Beschichtung Dispersions-Silikatfarbe
Glanzgrad stumpfmatt
Nassabrieb Klasse 2
Deckvermögen Klasse 1
Arbeitshöhe bis 350cm
Farbe altweiß
Menge: 360,000 m
Zuordnung: 345

**01.8 Malervlies, Stützen / Wandpfeiler**
Malervlies, auf Stoß tapeziert, an Stützen /
Wandpfeiler,
je Ansichtsfläche <30cm
Abrechnung je Ansichtsfläche.
Einschließlich Grundierung.

Untergrund: Gipsputz / GK-Platten / Beton gespachtelt
Qualitätsstufe Q3 (durch Trockenbauer)
Menge: 690,000 m
Zuordnung: 345

**01.9 Grundierung, Stützen / Wandpfeiler, Dispersions-Silikatfarbe, innen, altweiß**
Grundierung für nachfolgende Beschichtung im Innen
bereich. Lösemittel- und weichmacherfrei,
diffusionsoffen.

Bereich Innen
Bauteil Stützen / Wandpfeiler
 je Ansichtsfläche <30cm
 Abrechnung je Ansichtsfläche
Untergrund Malervlies auf GK-Platten

folgende Beschichtung Dispersions-Silikatfarbe
Arbeitshöhe bis 350cm
Menge: 690,000 m
Zuordnung: 345

**01.10 Erstbeschichtung, Stützen / Wandpfeiler, Dispersions-Silikatfarbe, innen, altweiß**
Erstbeschichtung im Innenbereich, lösemittel- und
weichmacherfrei, diffusionsoffen.

Bereich Innen
Bauteil Stützen / Wandpfeiler
 je Ansichtsfläche <30cm
 Abrechnung je Ansichtsfläche
Untergrund Malervlies auf GK-Platten

Beschichtung Dispersions-Silikatfarbe
Glanzgrad stumpfmatt
Nassabrieb Klasse 2
Deckvermögen Klasse 1
Arbeitshöhe bis 350cm
Farbe altweiß
Menge: 690,000 m
Zuordnung: 345

### Titel 02 Zargen und Türen

**02.1 Beschichtung, Stahlzarge, Umfassung**
Beschichtung auf Metallzargen (Stahlumfassungs
zargen) im Innenbereich, deckend, mit Kunstharz.
Einschließlich:

Türdichtung ausbauen und nach Beschichtung wieder
einbauen
Spachteln und schleifen der alten Oberfläche
Grundierungen und Zwischenbeschichtungen

Zarge Stahl-Umfassungszarge, grundiert
Größe bis1010 / 213,5 mm
Maulweite bis 300 mm
Beschichtungsstoff Kunstharz
Glanzgrad seidenmatt
Farbe weiß
Menge: 2,000 St
Zuordnung: 344

**02.2 Beschichtung, Stahleckzarge**
Beschichtung auf Stahlzargen im Innenbereich,
deckend, mit Kunstharz. Einschließlich:

Türdichtung ausbauen und nach Beschichtung wieder
einbauen
Grundierungen und Zwischenbeschichtungen

Zarge Stahl-Eckzarge, grundiert
Größe bis1010 / 213,5 mm
Beschichtungsstoff Kunstharz
Glanzgrad seidenmatt
Farbe weiß
Menge: 2,000 St
Zuordnung: 344

**02.3 Beschichtung mit Tönung, Zulage**
Vorgenannte Beschichtung der Zargen als getönte
Ausführung. Als Zulage.

Farbe RAL 1000 oder ähnlich.
Menge: 2,000 Stk
Zuordnung: 344

**02.4 Beschichtung, Stahlblechtür, 113/213**
Erstbeschichtung auf vorhandene Grundbeschichtung
von Stahlblechtüren im Innenbereich, mit Kunst
harz.

Türgröße bis 1135/2135mm
Beschichtungsstoff :schlagfester Kunstharzlack
Glanzgrad : seidenmatt
Farbe : weiß
Menge: 2,000 Stk
Zuordnung: 344

**02.5 Beschichtung mit Tönung, Zulage**
Vorgenannte Beschichtung der Zargen als getönte
Ausführung. Als Zulage.

Farbe RAL 1000 oder ähnlich.
Menge: 2,000 Stk
Zuordnung: 344

### Titel 03 Sonstige Leistungen

**03.1 Fugendichtung innen, Acryl, 15 mm**
Elasto-plastische Verfugung von Anschlüssen mit Dicht
stoff auf Acryldispersionsbasis (überstreichbar),
inkl. reinigen, abkleben und grundieren. Fugen
anschließend glätten.

Fugenbreite : 15 mm
Menge: 2400,000 m
Zuordnung: 345

**03.2 PU-Versiegelung Fugen**
PU-Versigelung zwischen Estrich und Wänden herstellen.
Bis 10mm.
Menge: 50,000 m
Zuordnung: 345

### Titel 04 Stundenlöhne / Sonstiges

**04.1 Stundenlohnarbeiten Facharbeiter**
Arbeiten, welche nicht in den Positionen erfasst sind
und gegen Nachweis zur Ausführung kommen.

Facharbeiter
Menge: 15,000 h
Zuordnung: 345

USt %: 19,00
